# Umbau- Erweiterung und Instandsetzung der Kommunalen Kindertagesstätte Abenteuerland OG Maikammer
Angebotsaufforderung (GAEB DA XML 3.2, DA83)
Projekt: 2301_Kom. KiGarten
Projektbezeichnung: Umbau- Erweiterung und Instandsetzung der Kommunalen Kindertagesstätte  Abenteuerland OG Maikammer
Währung: EUR
Auftraggeber: Ortsgemeindeverwaltung Maikammer, vertr. durch Herrn Markus Sell, Immengartenstraße 24, 67487 Maikammer
Erstellt mit: AVAPLAN, AVAPLAN win64bit 26.2.3.4464, 07.09.2026

## VORWORT ALLGEMEIN
VORWORT ALLGEMEIN

Bei dem Bauvorhaben handelt es sich um die Erweiterungs-, Umbau- und Instandsetzungsmaßnahme der kommunalen Kindertagesstätte Abenteuerland der Ortsgemeinde Maikammer.
Die Kindertagesstätte wurde, in seiner über 30- jährigen Geschichte, bereits mehrfach umgebaut und erweitert.
Aufgrund begrenzter Freiflächen erfolgt die Erweiterung innerhalb des derzeitigen Baufensters.
Nach teilweisem Rückbau des Dachgeschoßes erfolgt durch die Aufstockungsmaßnahme eine Erweiterung von ca. 280 m² Bruttogeschossfläche.
Das Gebäude ist zweigeschossig, nicht unterkellert und ist an der Ostgrenze teilweise grenzständig gebaut.

Es wird darauf hingewiesen, dass die Baumaßnahme bei laufendem KITA-Betrieb durchgeführt wird.

Soweit die Arbeiten bei laufendem Betrieb durchgeführt werden gilt:

Maßnahmen zur ständigen Sicherung der Baustellenbereiche bzw. daraus entstehende Umstände und
Behinderungen werden nicht gesondert vergütet und sind in die Einheitspreise einzurechnen.

Lärmintensive Arbeiten sind vorzugsweise an Nachmittagen, Wochenenden sowie Schließtagen
durchzuführen und ggf. mit der Bauleitung und der Kitaleitung abzustimmen.
Es ist davon auszugehen, dass die Arbeiten nicht unterbrechungsfrei ausgeführt werden können.

Es ist davon auszugehen, dass gewisse Zeit- und Ausführungstermine mit der Kita-Leitung abzustimmen sind.

Gesonderte Anfahrten, Aufwendungen usw. die aus dieser Tatsache entstehen werden nicht gesondert
vergütet.

Grundlage für die Ausschreibung sind:
- die VOB
- sämtliche für das jeweilige Gewerk gültige DIN-Normen
- die anerkannten Regeln der Technik und Bautechnik
- die gesetzlichen und behördlichen Vorschriften und Bestimmungen

insbesondere wird verwiesen auf:
VOB Teil C Allgemeine Technische Vertragsbedingungen für Bauleistungen (ATV)
DIN 18299, Ziffer 0, Normen und deren Gleichwertigkeit und die Allgemeine Regelungen für Bauarbeiten jeder Art

Soweit in der Leistungsbeschreibung auf Technische Spezifikationen, z. B. nationale Normen, mit denen Europäische Normen umgesetzt werden, europäische technische Zulassungen, gemeinsame technische Spezifikationen, Internationale Normen, Bezug genommen wird, werden auch ohne den ausdrücklichen Zusatz: "oder gleichwertig" immer gleichwertige Technische Spezifikationen in Bezug genommen.

Alle Positionen verstehen sich inkl. Lieferung und Montage, auch wenn nicht in den Positionen selbst beschrieben.

Die Baustellensicherheit, sowie deren Sicherung unter Berücksichtigung der VDE, Berufsgenossenschaft und der Baustellenverordnung durch den Auftragnehmer ist zu gewährleisten.

Während des laufenden Kindergartenbetriebs können Behinderungen durch den Tagesablauf im Kindergarten entstehen. Mögliche Unterbrechungen der Arbeiten aufgrund von z.B. Ruhezeiten sind mit einzukalkulieren.

Allgemeine Bauausführung.
Die geplante Gebäudeerweiterung und Gebäudeaufstockung erfolgt in der klassischen Holzrahmen- bzw.  Holztafelbauweise.
Zur Ertüchtigung der Stahlbetondecke wird die Decke über dem Erdgeschoss durch eine Holzstapeldecke verstärkt.
Die Außen- und Innenwände werden in der Holzrahmenbauweise errichtet.
Die Decke über dem Obergeschoss, wird als Flachdachkonstruktion mit ausgedämmter Holzbalkenkonstruktion durchgeführt.

Erschließung/Zufahrt zur Baustelle/Baustelleneinrichtung.
Die Zufahrt zur Baustelle erfolgt über den öffentlichen Parkplatz am Frantzplatz.
Parkmöglichkeiten auf dem öffentlichen Platz sind zeitlich begrenzt.
Es besteht die Möglichkeit das südwestlich des Baufensters gelegene Parkhaus gegen Gebühr zu nutzen.
Der Bieter /Auftragnehmer hat sich Vorort über die Gegebenheiten der Straßen, Gehwege und Zufahrten kundig zu machen.

Im nordöstlichen Bereich der Parkflächen wird bauseits ein umzäunter Verkehrs-, Lager- und Abstellplatz mit stationärem Drehkran, Sanitär-, Bauleitercontainer errichtet.
Nach Absprache mit der Bauleitung besteht die Möglichkeit eine Materialbude, sowie ein Mannschaftswagen -durch den Auftragnehmer- aufzustellen. Die vom Unternehmer in Anspruch genommenen Lagerplatzflächen sind nach Durchführung der Arbeiten wieder in den ursprünglichen Zustand zu versetzen.
Nicht bauseits abgestellte Ware hat der Auftragnehmer eigenverantwortlich gegenüber Witterungseinflüssen, Feuergefahr oder Diebstahl zu sichern.

Die Bauarbeiten dürfen grundsätzlich nur in einem Zeitfenster von Montag - Freitag zwischen 6.00 Uhr und 20.00 Uhr, sowie bei Bedarf an Samstagen von 6.00 Uhr -14.00 Uhr, durchgeführt werden.

Jede Position ist eine abgeschlossene Leistung und daher als abgeschlossene Leistung zu kalkulieren.
Alle Positionen verstehen sich inkl. Lieferung und Montage, auch wenn nicht in der Position selbst beschrieben.
Die Baustellensicherung durch Absperrband/Bauzäune ist gewährleistet.

## ALLGEMEINE BAUSTELLENANWEISUNGEN
ALLGEMEINE BAUSTELLENANWEISUNGEN
Der Unternehmer hat sich mit den örtlichen Gegebenheiten vor Angebotsabgabe vertraut
zu machen.
Die Baustelle ist für Schwerlastverkehr gut zu erreichen.
Die exakte Bestandstopographie geht aus den beigefügten Plänen hervor.

Angaben zur Baustelle.
Schutz öffentlicher Flächen:
Vorhandene Schäden im öffentlichen Straßen- und Verkehrsbereich sind vor Beginn der Arbeiten beim Auftraggeber anzuzeigen.
Die Sicherung und Reinigung von Straße; Parkplatz und Baustelle während der Baumaßnahme ist Pflicht des Auftragnehmers und hat unaufgefordert kostenlos zu erfolgen.

Baustelleneinrichtung:
Ein umlaufender Bauzaun wird bauseits erstellt.
Notwendige Stell-und Abstellflächensind vorab mit dem Objektüberwacher abzusprechen.
Die Baustellensicherung und der Verschluss der Bauzäune ist während der gesamten Bauzeit durch den Unternehmer zu gewährleisten.

Baustrom und Bauwasser:
Der Baustrom (Baustromkasten bis zu 50 m Kabel, bis zu 64 Amp, bestückt mit mindestens 3 Steckdosen mit je 230 V und 3 Starkstromanschlüssen geeignet für Baustromanschluss) wird vom Auftraggeber bereitgestellt.
Ein Außenzapfhahn wird bauseits bereitgestellt.
Die Schutzstromschalter-Kontrolle erfolgt durch den Auftraggeber in regelmäßigen Abständen gemäß VDE.
Die Strom- & Wasserkosten werden für die Dauer der Baumaßnahme vom Auftraggeber übernommen.

Ein Sanitärcontainer wird auf der Baustelle bereitgestellt. Eine pflegliche Nutzung der zur Verfügung gestellten Anlage wird vorausgesetzt.

## Vorbemerkungen zum Leistungsverzeichnis
VORBEMERKUNGEN ZUM LEISTUNGSVERZEICHNIS

Bodenbelagsarbeiten nach DIN  18365:

Maßgebend für die Ausführung der Leistungen sind die allgemeinen technischen Vorschriften und Vertragsbedingungen DIN 18365 VOB Teil C.
Stoffe und Materialien, die der Auftragnehmer zu liefern und zu verarbeiten hat, müssen dem jeweiligen Verwendungszweck entsprechen und aufeinander abgestimmt sein. Stoffe, für die DIN- Normen bestehen, müssen den DIN- Güte und Maßbestimmungen entsprechen. Des Weiteren sind die Ausführungsrichtlinien der Herstellers zu beachten.

Die Bodenbeläge müssen einen gut begehbaren Belag ergeben und den geforderten Beanspruchungen ohne Vorbehalt genügen. Für die Bodenbeläge in Bahnen und Platten aus Kunststoff, Gummi und Linoleum gelten:

DIN 16950  bis einschl.  16952
DIN 18171  bis einschl.  18173  und  RAL - RG 806

Nach Ausführung der Leistungen können vom Auftragnehmer keine Vorbehalte mehr vorgebracht werden. Wenn nicht anders vorgeschrieben, sind alle Beläge ohne Unterlagen zu verlegen. Bahnen sind in Richtung auf die Hauptfensterwand oder in Absprache gem. Bauleitung zu verlegen.

Bodenflächen der Türöffnungen, Heizkörpernischen und dergl. dürfen nur mit ausdrücklicher Genehmigung der Bauleitung in Streifen verlegt werden.
Sockel und Deckleisten sind gut anzupassen und dauerhaft zu befestigen.
Alle Beläge sind einwandfrei zu stoßen und gegen Blasenbildung zu sichern.
Belagsstöße, die ohne Anschläge im Bereich der Türen auszuführen sind, müssen vom Türblatt im geschlossenen Zustand exakt abgedeckt werden.

Aufmaß:
Bodenbeläge, Unterlagen, Ausgleichen und Spachteln des Untergrundes nach Flächenmaß ( m²) der zu belegenden Flächen. Verschnitt wird nicht berücksichtigt.
Sockel und Stoßkanten nach Längenmaß.
Die zu verlegenden Bodenbeläge sind auf einem schwimmenden Estrich, auf Anhydritestrich zu verlegen. Sämtliche Leistungen sind incl. liefern und bearbeiten, verlegen bzw. anbringen der Materialien einschl. aller erforderlichen Nebenarbeiten anzubieten.
Aufgenommen werden jeweils die verlegten bzw. angebrachten und eingebrachten Massen.
Kalkulationsfehler begründen keine Nachforderungen.
Dem Bauherrn sind auf Anforderung entsprechende Muster vorzulegen.

Angaben zur Baustelle:
Sicherheit.
Die allgemeinen Anforderungen an Schutz- u. Sicherheitsmaßnahmen sind einzuhalten und Aufgabe des Auftragnehmers.
Allgemeine Maßnahmen der Baustellenverordnungen sind einzuhalten.

Entsorgung.
Ausgebaute bzw. anfallende Materialien sind entsprechend ihrer Verwertung zu entsorgen.
Preise für anfallende Abbruchmaterialien beinhalten Transport- und Entsorgungskosten. Mengennachweise sind nach Aufforderung des AG vorzulegen.

## ALLGEMEINE GRUNDLAGEN
ALLGEMEINE GRUNDLAGEN

Bestandteil der Ausschreibung:
Bestandteil der Ausschreibung und damit Grundlage des Angebots sind folgende Unterlage:

-  das Leistungsverzeichnis, inkl. aller Vortexte
-  Lageplan
-  Baustelleneinrichtungsplan
-  Zufahrtsplan
-  die Ausführungsplanung des Architekten
-  der vorläufige Bauablaufplan

Haftung:
Die Haftung des Auftragnehmers endet erst nach der Abnahme der gesamten Leistung. Teilabnahme befreit nicht von Haftung.
Für die Dauer der eigenen Arbeiten übernimmt der Unternehmer die allgemeine Verantwortung nach § 56 der LBauO. Hierzu hat der Auftragnehmer einen Fachbauleiter (Bauführer) zu stellen und zu benennen.
Auftraggeber sowie Bauleitung lehnen jede Verantwortung ab.
Der vom Auftragnehmer zu benennende Bauleiter oder Polier muss über entsprechende Sach- und Fachkenntnis verfügen.
Für die Einhaltung der Vorschriften der verschiedenen Berufsgenossenschaften haftet der Auftragnehmer eigenverantwortlich. Eventuelle Missstände sind unverzüglich zu beseitigen.

Pläne und Zeichnungen:
Soweit erforderlich stellt der Bauleiter dem Unternehmer zwei Sätze kostenlos zu Verfügung. Jede weitere Ausfertigung hat der Unternehmer zu bezahlen.
Der Verfasser behält sich das Urheberrecht ausdrücklich vor. (geistiges Eigentum).
Der Auftragnehmer ist verpflichtet die Maße und Massen zu kontrollieren. Unstimmigkeiten sind der Bauleitung unverzüglich mitzuteilen.
Für die Ausfallzeiten, sowie falsch ausgeführte Arbeiten auf Grund von Maßungenauigkeiten haftet der Auftragnehmer.

Aufmass/Abrechnung:
Sämtliche Aufmaße werden gemeinsam mit der Bauleitung vorgenommen. Nach der Endabnahme der ausgeführten Arbeiten kann der Unternehmer seine Schlussrechnung stellen.

## ELEKTRONISCHE ANGEBOTSABGABE
ELEKTRONISCHE ANGEBOTSABGABE

Entscheidend sind die Leistungsverzeichnisse und alle Zeichnungen. Der Bieter erkennt das Leistungsverzeichnis im Urtext an.
Es wird ausschließlich eine elektronische Angebotsabgabe im Dateiformat GAEB und PDF akzeptiert.

## Bodenbelagsarbeiten
EP-Anteile: Löhne; Stoffe; Geräte; Sonstiges

*Hinweis: LAGEPLAN*
LAGEPLAN BAUGRUNDSTÜCK

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
*Hinweis: ZUFAHRT UND BAUSTELLENEINRICHTUNG*
ZUFAHRT UND BAUSTELLENEINRICHTUNG

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Zufahrt zum Baufeld

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Baustelleneinrichtungsplan

### Abschnitt 1 Bodenbelag Neu OG

**1.1 Sauberkeitsschliff durchführen**
Sauberkeitsschliff auf neu verlegtem Anhydrit-Heizestrich durchführen. Anschließend die Fläche von losem Schmutz durch Staubsaugen befreien.
Menge: 246,500 m²

**1.2 Bodenbelag Trennschienen montieren**
Liefern und montieren mittels geeignetem Kleber von Bodenbelagstrennschienen auf Anhydritestrich

Für die Trennung zwischen Bestand und neuem Belag
Trennung zwischen Türen/Räumen
Trennung bei Estrichtrennfugen

Absprache der notwendigen Trennschienen erfolgt mit der Bauleitung vor Ort
Menge: 25,000 m

**1.3 Dispersionshaftanstrich auftragen**
Vorhandenen Untergrund (neu verlegter Anhydritestrich) reinigen und mit Dispersionshaftanstrich vorstreichen
Menge: 246,500 m²

**1.4 Estrich spachteln**
Estrich mit kunststoffvergüteter Ausgleichsmasse max. 2mm dick spachteln
Menge: 246,500 m²

**1.5 Linoleum liefern**
Linoleum in Qualität, geeignet und konzipiert  für Bereiche mit starker Beanspruchung und Nutzung als Bahnenware, breite 2,0 Meter liefern

inkl. Transportkosten

Struktur:  glatt
Rutschfestigkeitsklasse:  R9
Farbe/Optik/Decor:  marmoriert, Pale Yellow, NCS: 2030-Y10R / LRV: 49,6
Nutzschicht:  0,55mm
Gesamtdicke Material:  2,5 mm
Unterschicht:  Jutegewebe
Rollenbreite:  2000mm

Produkt gem. EN ISO 24011, Stuhlrollengeeignet
Menge: 246,500 m²

**1.6 Linoleum verlegen und einpassen**
Vorherig beschriebener Linoleum Bodenbelag einpassen und vollflächig verklebet, in Bahnen 2,00m breit verlegen.

inkl. Verbrauch des für den Bodenbelag geeigneten Klebstoffs

Verlegerichtung gem. Plan beachten
Menge: 246,500 m²

**1.7 Stöße fräsen, Schmelzdraht liefern und einbauen**
Linoleum-Schmelzdraht mit passender Farbe und farblich an vorher verlegtes Linoleum angeglichen als Rollenware liefern und einbauen

Nach Verlegung des Linoleum- Bodenbelags alle Fugen fräsen, reinigen und mit farblich angepasstem Schmelzdraht fachgerecht verschweißen. Eine saubere und dichte Schweißnaht ist erforderlich.

Das Verschweißen darf erst frühestens 24 Stunden nach der Verlegung bzw. der vollständigen Verklebung und Aushärtung erfolgen.

inkl. Transport-, Lieferungs- und Einbaukosten

Farbe/Optik:  marmoriert, Pale Yellow, NCS: 2030-Y10R / LRV: 49,6
Menge: 120,000 m

**1.8 Treppenstufen mit Belag verkleiden**
Eine Treppenstufe (Tritt- und Setzstufe) und zugehöriges Podest mit selbigem Bodenbelag wie Fläche vollflächig und fachgerecht belegen.
Zugehörig ist ein  Alu-Treppenkantenprofil zu liefern, auszurichten und zu setzen.
Der Bodenbelag des Podests soll zudem an Bestandsbodenbelag im Flur/Treppenhaus mittels Trennschiene/Trennprofil angeschlossen werden.

Die Fugen zwischen Tritt- und Setzstufe sind mittels Schmelzdraht dicht zu verbinden.

Ggf. sind die Stufen auszugleichen und an ein gleichmäßiges Steigungsverhältnis anzupassen. Die Gegebenheiten sind Vorort zu prüfen.

Steigungsverhältnis:  3 STG 14/35
Materialverbrauch:  ca. 6 m²
Treppenkantenprofil:  3 Stk a ca. 1,25 m = 3,75 m
Profil für Podestabschluss:  ca. 4,5m
Trennschiene:  gesondert erfasst

Einbauort:  Treppenhaus/Flur
  Nebenraum 2 inkl. Podest
Menge: 2,000 St

**1.9 Sockelleisten liefern und anbringen**
Mit chlorfreiem Hochleistungskunststoff ummantelte Sockelleisten mit flexibler Weichlippe (oben und unten) liefern und nach Herstellervorschriften montieren.

Farbe:
Dekor:  Abgestimmt auf gewählten Bodenbelag
Höhe:  60
Breite:  13

Angebotenes Fabrikat '..................................................'
Menge: 190,000 m

### Abschnitt 2 Belagserneuerung EG Büro Leitung/Büro

**2.1 Sockelleisten entfernen**
Vorhandene Sockelleisten aus Bodenbelagsmaterial und Silikonfuge aufnehmen und entsorgen.

einschl. Transport- und Entsorgungskosten

Bei abtrennen der Sockelleisten ist bestmöglich darauf zu achten, dass der bestehende Wandbelag aus Glasvliestapete nicht beschädigt wird. Dies ist die fertige Oberfläche und wird nicht erneuert.

Ort:  Flur/Essen 1
Menge: 32,000 m

**2.2 Heraustrennen Bestand Bodenbelags**
Festverklebter, elastischer Bodenbelag aus Linoleum, aus dem Jahr 1993 heraustrennen und fachgerecht entsorgen

einschl. Transport und Entsorgungskosten

Ort:  Flur/Essen 1
Menge: 28,000 m²

**2.3 Klebstoffreste abfräsen**
Vorhandene Klebstoffschicht  von bereit entferntem vorherigen Bodenbelag und etwaige Verschmutzungen/Materialreste soweit erforderlich abfräsen, anschließend Estrich saugen und von losem Schmutz befreien

Ort:  Flur/Essen 1
Menge: 28,000 m²

**2.4 Dispersionshaftanstrich auftragen**
Vorhandenen Untergrund (Anhydritestrich) mit Dispersionshaftanstrich vorstreichen
Menge: 28,000 m²

**2.5 Estrich spachteln**
Estrich mit kunststoffvergüteter Ausgleichsmasse max. 2mm dick spachteln

inkl. Lieferung und Montage
Menge: 28,000 m²

**2.6 Estrich schleifen und reinigen**
Den gespachtelten Estrich nach aussreichender Trocknungszeit gem. Hersteller-Richtlinien schleifen und durch staubsaugen von losem Schmutz befreien.
Menge: 28,000 m²

**2.7 Linoleum liefern**
Linoleum in guter Qualität, geeignet und konzipiert  für Bereiche mit starker Beanspruchung und Nutzung als Bahnen Ware, Breite 2,0 Meter liefern

inkl. Transportkosten

Struktur:  glatt
Rutschfestigkeitsklasse:  R9
Farbe/Optik/Decor:  denzent marmoriert, Light Grey, NCS: 2005-Y20R / LRV: 49,8
Nutzschicht:  0,55mm
Gesamtdicke Material:  2,5 mm
Unterschicht:  Jutegewebe
Rollenbreite:  2000mm

Produkt gem. EN ISO 24011, Stuhlrollengeeignet
Menge: 28,000 m²

**2.8 Linoleum verlegen und einpassen**
Vorherig beschriebener Linoleum Bodenbelag einpassen und vollflächig verklebet, in Bahnen 2,00m breit verlegen.

Verlegerichtung gem. Plan beachten
Menge: 28,000 m²

**2.9 Stöße fräsen, Schmelzdraht liefern und einbauen**
Linoleum-Schmelzdraht mit passender Farbe und farblich an vorher verlegtes Linoleum angeglichen als Rollenware liefern und einbauen

Nach Verlegung des Linoleum- Bodenbelags alle Fugen fräsen, reinigen und mit farblich angepasstem Schmelzdraht fachgerecht verschweißen. Eine saubere und dichte Schweißnaht ist erforderlich.

Das Verschweißen darf erst frühestens 24 Stunden nach der Verlegung bzw. der vollständigen Verklebung und Aushärtung erfolgen.

inkl. Transport-, Lieferungs- und Einbaukosten

Farbe/Optik:  denzent marmoriert, Light Grey, NCS: 2005-Y20R / LRV: 49,8
Menge: 10,000 m

**2.10 Sockelleisten liefern und anbringen**
Mit chlorfreiem Hochleistungskunststoff ummantelte Sockelleisten mit flexibler Weichlippe (oben und unten) liefern und nach Herstellervorschriften montieren.

Farbe:  grau
Dekor:  uni
Höhe:  60
Breite:  13

Angebotenes Fabrikat '..................................................'
Menge: 32,000 m

### Abschnitt 3 Belagserneuerung EG Flur/Essen 1

*Hinweis: Hinweistext Ausführungszeitraum*
AUSFÜHRUNGSZEITRAUM:

Nachfolgende Arbeiten sind im 2. Bauabschnitt zu liefern und einzubauen:

Dieser Bauabschnitt erfolgt nach Fertigstellung des Obergeschosses.
Beim zweiten Bauabschnitt handelt es sich um die energetische Sanierung und Instandsetzungsmaßnahme des Erdgeschosses. Voraussichtlich sind diese Arbeiten in der ersten Jahreshälfte 2027 zu erbringen.

**3.1 Sockelleisten entfernen**
Vorhandene Sockelleisten aus Bodenbelagsmaterial und Silikonfuge aufnehmen und entsorgen.

einschl. Transport- und Entsorgungskosten

Bei abtrennen der Sockelleisten ist bestmöglich darauf zu achten, dass der bestehende Wandbelag aus Glasvliestapete nicht beschädigt wird. Dies ist die fertige Oberfläche und wird nicht erneuert.

Ort:  Flur/Essen 1
Menge: 72,000 m

**3.2 Heraustrennen Bestand Bodenbelags**
Festverklebter, elastischer Bodenbelag aus Linoleum, aus dem Jahr 1993 heraustrennen und fachgerecht entsorgen

einschl. Transport und Entsorgungskosten

Ort:  Flur/Essen 1
Menge: 110,000 m²

**3.3 Klebstoffreste abfräsen**
Vorhandene Klebstoffschicht und etwaige Verschmutzungen/Materialreste soweit erforderlich abfräsen, anschließend Estrich saugen und von losem Schmutz befreien

Ort:  Flur/Essen 1
Menge: 110,000 m²

**3.4 Dispersionshaftanstrich auftragen**
Vorhandenen Untergrund (Anhydritestrich) mit Dispersionshaftanstrich vorstreichen

inkl. Lieferung und Verarbeitung

Ort:  Flur/Essen 1
Menge: 110,000 m²

**3.5 Estrich spachteln**
Estrich mit kunststoffvergüteter Ausgleichsmasse max. 2mm dick spachteln

Angebotenes Fabrikat '..................................................'

Ort:  Flur/Essen 1

inkl. Lieferung, und Montage
Menge: 110,000 m²

**3.6 Estrich schleifen und reinigen**
Den gespachtelten Estrich nach aussreichender Trocknungszeit gem. Richtlinien schleifen und durch gründliches reinigen von losem Schmutz und Staub befreien.

Ort:  Flur/Essen 1
Menge: 110,000 m²

**3.7 Linoleum liefern**
Linoleum in Qualität, geeignet und konzipiert  für Bereiche mit starker Beanspruchung und Nutzung als Bahnenware, breite 2,0 Meter liefern

inkl. Transportkosten

Struktur:  glatt
Rutschfestigkeitsklasse:  R9
Farbe/Optik/Decor:  marmoriert, Shitake Mushroom, NCS: 2010-Y80R / LRV: 41,6
Nutzschicht:  0,55mm
Gesamtdicke Material:  2,5 mm
Unterschicht:  Jutegewebe
Rollenbreite:  2000mm

Produkt gem. EN ISO 24011, Stuhlrollengeeignet
Menge: 110,000 m²

**3.8 Linoleum verlegen und einpassen**
Vorherig beschriebener Linoleum Bodenbelag einpassen und vollflächig verklebet, in Bahnen 2,00m breit verlegen.

Verlegerichtung gem. Plan beachten

Ort:  Flur/Essen 1
Menge: 110,000 m²

**3.9 Stöße fräsen, Schmelzdraht liefern und einbauen**
Linoleum-Schmelzdraht mit passender Farbe und farblich an vorher verlegtes Linoleum angeglichen als Rollenware liefern und einbauen

Nach Verlegung des Linoleum- Bodenbelags  alle Fugen fräsen, reinigen und mit farblich angepasstem Schmelzdraht fachgerecht verschweißen. Eine saubere und dichte Schweißnaht ist erforderlich.
Anschließend den überschüssigen Schmelzdraht fachgerecht abstoßen

Das Verschweißen darf erst frühestens 24 Stunden nach der Verlegung bzw. der vollständigen Verklebung und Aushärtung erfolgen.

inkl. Transport-, Lieferungs- und Einbaukosten

Farbe/Optik:  marmoriert, Shitake Mushroom, NCS: 2010-Y80R / LRV: 41,6
Menge: 60,000 m

**3.10 Sockelleisten liefern und anbringen**
Mit chlorfreiem Hochleistungskunststoff ummantelte Sockelleisten mit flexibler Weichlippe (oben und unten) liefern und nach Herstellervorschriften montieren.

Farbe:  grau
Dekor:  uni
Höhe:  60
Breite:  13

Angebotenes Fabrikat '..................................................'
Menge: 72,000 m

**3.11 Sauberlaufmatte Windfang liefern und einbauen**
In Windfang eine in Estrich/Bodenaufbau eingelassene Sauberlaufmatte mit Bürstenleisten h=22 mm inkl. Einlage zum Auffangen von grobem Schmutz  liefern und einbringen.

Farbe: Anthrazit
Bürstenleistenfarbe: Grau
ca. Höhe (mm): 22
Beroll- und Befahrbarkeit: Kinderwagen, Rollstühle, Sackkarre
Brandverhalten: Brandverhalten der Einlage nach EN 13501 in Cfl-s1.
Profilbreite (mm): 30 mm
Stababstand: 3mm
Schmutzart: Fängt Grobschmutz auf

Das Auffangblech der Sauberlaufmatte sollte bündig zu dem Oberbelag (Linoleum 2,5mm) eingebaut werden um eine Stolpergefahr zu verhindern.

Einbau in von Estrichleger eingelassenen Rahmen oder

inkl. aller zum Einbauteil  zugehörigen Konstruktionen und Arbeiten

LxB=  2,50 x 2,0 m
m²=  5,0 m²
Stück=  1
Menge: 1,000 St

### Abschnitt 4 Belagserweiterung Gruppenräume EG

*Hinweis: Hinweistext Ausführungszeitraum*
AUSFÜHRUNGSZEITRAUM:

Nachfolgende Arbeiten sind im 2. Bauabschnitt zu liefern und einzubauen:

Dieser Bauabschnitt erfolgt nach Fertigstellung des Obergeschosses.
Beim zweiten Bauabschnitt handelt es sich um die energetische Sanierung und Instandsetzungsmaßnahme des Erdgeschosses. Voraussichtlich sind diese Arbeiten in der ersten Jahreshälfte 2027 zu erbringen.

*Hinweis: Kalkulationshinweis*
Die angegebene Flächen sind nicht zusammenhängend und sollte entsprechend kalkuliert werden.

**4.1 Rohboden säubern**
Rohboden des EG von Mörtelresten und Staub-/Schmutzpartikeln säubern und abkehren
inkl. der erforderlichen Vorbereitungsmaßnahmen für die partielle Estricherweiterung/ Untergrundauffüllung
Menge: 10,000 m²

**4.2 Estrich Ausbesserung/ Erweiterung inkl, Querverdübeln und Verharzen**
Erweiterung und Verfüllung des Estrichs im Erdgeschoss entlang der bodentiefen, neuen, vorgesetzten Fenster Elementen.

Der Unterboden ist mit geeigneter Ausgleichsmasse oder Anhydritestrich für Bodenbelag  ca. 65mm stark CA-C25-F4 (AE 20)  nach DIN EN 13813, staubarm aufzufüllen.
Anschließend ist der neue und alte Estrich durch querdübeln und verharzen zu verbinden

Die angegebene Fläche ist nicht zusammenhängend und sollte entsprechend kalkuliert werden.

Einbauort:  gesamtes EG vor neuen, bodentiefen Fenstern

Maße:  Länge d. Fenster (insg. 31,5m)  x ca. 0,25m
Stück:  13 Stk.

inkl. Lieferung-, Material, und Montagekosten
Menge: 10,000 m²

**4.3 Sockelleisten entfernen**
Vorhandene Sockelleisten entlang d. Arbeitsbereichs aus Bodenbelagsmaterial und Silikonfuge und/oder Flachleiste, genagelt/geschraubt abmontieren und entsorgen.

inkl. Entsorgungskosten

Bei abtrennen der Sockelleisten ist bestmöglich darauf zu achten, dass der bestehende Wandbelag aus Glasvliestapete und die weiter zu verwendende Sockelleiste nicht beschädigt wird. Dies ist die fertige Oberfläche und wird nicht erneuert.
Menge: 42,000 m

**4.4 Heraustrennen von Lino-Belag in Formen**
Anzeichnen und Heraustrennen des bestehenden Linoleum-Bodenbelags in Formen entlang der neu eingebauten bodentiefen Fenster des Erdgeschosses.

Ausschnitte in Freiform, jedoch gemäß Angabe Bauleiter, sowie Plan

ggf. Nutzen des Abschnitts als Schablone für neuen Bodenbelag

inkl. Enstorgung Altmaterial
Menge: 13,000 m²

**4.5 Dispersionshaftanstrich auftragen**
Vorhandenen Untergrund (neu auszulegende Flächen) reinigen und mit Dispersionshaftanstrich vorstreichen
Menge: 13,000 m²

**4.6 Estrich spachteln**
Estrich mit kunststoffvergüteter Ausgleichsmasse max. 2mm dick spachteln und an Höhe des bestehenden Belags anpassen
Menge: 13,000 m²

**4.7 Estrich schleifen und reinigen**
Den gespachtelten Estrich nach aussreichender Trocknungszeit gem. Richtlinien schleifen und durch staubsaugen von losem Schmutz befreien.
Menge: 13,000 m²

**4.8 Linoleum liefern**
Linoleum in Qualität, geeignet und konzipiert  für Bereiche mit starker Beanspruchung und Nutzung als Bahnenware, breite 2,0 Meter liefern

inkl. Transportkosten

Struktur:  glatt
Rutschfestigkeitsklasse:  R9
Farbe/Optik/Decor:  marmoriert, Shitake Mushroom, NCS: 2010-Y80R / LRV: 41,6
Nutzschicht:  0,55mm
Gesamtdicke Material:  2,5 mm
Unterschicht:  Jutegewebe
Rollenbreite:  2000mm

Produkt gem. EN ISO 24011, Stuhlrollengeeignet
Menge: 15,000 m²

**4.9 Bodenbelagserweiterung Gruppenräume EG**
Erweiterung des Bodenbelags im Erdgeschoss mit Linoleum, farblich abgesetzt von bestehendem Bodenbelag. Erweiterung erfolgt entlang der bodentiefen, neuen, vorgesetzten Fenster Elemente in einigen Räumen des Erdgeschosses.

Einpassen der Belagserweiterung an Bestandsboden als Einlegearbeiten in unterschiedlichen Formen.
Das nahtlose anpassen an die herausgeschnittene Form des Bestandsbelags ist mit einzukalkulieren.

Die angegebene Fläche ist nicht zusammenhängend und sollte entsprechend kalkuliert werden.

Einbauort:  gesamtes EG vor Bodentiefen Fenstern
Stück:  13 Aussparungen/Fenster
Menge: 15,000 m²

**4.10 Schmelzdraht liefern und einbauen**
Linoleum-Schmelzdraht mit passender Farbe und farblich an vorher verlegtes Linoleum angeglichen als Rollenware liefern und einbauen

Nach Verlegung des Linoleum- Bodenbelags  alle Fugen fräsen, reinigen und mit farblich angepasstem Schmelzdraht fachgerecht verschweißen. Eine saubere und dichte Schweißnaht ist erforderlich.
Anschließend den überschüssigen Schmelzdraht fachgerecht abstoßen

Das Verschweißen darf erst frühestens 24 Stunden nach der Verlegung bzw. der vollständigen Verklebung und Aushärtung erfolgen.

inkl. Transport-, Lieferungs- und Einbaukosten

Farbe/Optik:  marmoriert, Shitake Mushroom, NCS: 2010-Y80R / LRV: 41,6
Menge: 65,000 m

**4.11 Sockelleisten liefern und anbringen**
Mit chlorfreiem Hochleistungskunststoff ummantelte Sockelleisten mit flexibler Weichlippe (oben und unten) liefern und nach Herstellervorschriften montieren und an bestehende Sockelleisten aus PVC anschließen.

Vor bodentiefen Fenstern Flachleiste, 1/4 Stab oder Silikonfuge anbringen und sauber an neues Fenster und Bodenbelag anbringen.

Farbe:  dunkelblau
Dekor:  uni
Höhe:  60
Breite:  13

Angebotenes Fabrikat '..................................................'
Menge: 42,000 m

### Abschnitt 5 Stundenlohnarbeiten

**5.1 Stundenlohn Meister**
*** Bezugsbeschreibung
Anfallende Regiearbeiten werden nur nach
vorheriger Absprache und Freigabe der Bauleitung
anerkannt. Die entspr. Rapportzettel
sind spätestens 3 Tage nach Ausführung der
Arbeiten zur Unterzeichnung dem Objektüberwacher vorzulegen.

Es werden berechnet:
für: Meisterstunden
Menge: 5,000 h

**5.2 Stundenlohn Facharbeiter**
*** wie Position 5.1
Es werden berechnet:
für: Facharbeiterstunden
Menge: 10,000 h

**5.3 Stundenlohn Helfer**
*** wie Position 5.1
Es werden berechnet:
für: Helferstunden
Menge: 10,000 h

**5.4 Zusätzl. An- & Abfahrt**
Zusätzliche An- & Abfahrten, die nicht durch den AN zu verschulden sind.

1 Stück umfasst die An- & Abfahrt.

Nur nach separater Aufforderung durch die örtliche Objektüberwachung.
Menge: 2,000 St
